# A000 NB Unterstellhalle 1 AM Tholey
Angebotsaufforderung (GAEB DA XML 3.2, DA83)
Projekt: A-05393-00
Währung: EUR
Vergabeart: Öffentliche Ausschreibung
Auftraggeber: Autobahn GmbH des Bundes, Niederlassung West (Montabaur), Autobahn GmbH-NL West, Bahnhofsplatz 1-3, 56410 Montabaur, Bahnhofsplatz 1-3, 56410 Montabaur; Vergabenummer: 265-26-7159
Erstellt mit: GXML Toolbox V3.3 R20230829, iTWO_64 V25.0.650, 11.05.2026

## 265-26-7159 NB USH 1 AM Tholey - Bedachungsarbeiten
Datum: 11.05.2026
WaGr: 99_99_01

### Abschnitt 00 Neubau Unterstellhalle 1 AM Tholey - Bedachungsarbeiten

#### Unterabschnitt 00.00 Baustelleneinrichtung

**00.00.0001 Baustelle einrichten räumen**
STLB-Bau 2023-10 000
Baustelle für sämtliche, in der Leistungsbeschreibung aufgeführten Leistungen einrichten und räumen.
Menge: 1,000 St
Leistungsbereichkatalog: 000
DIN 276-1 2008-12: 391
Kostengruppe DIN 276 2018-12: 391

**00.00.0002 Baustelleneinr. vorhalten**
STLB-Bau 2025-10 000
Baustelleneinrichtung für sämtliche, in der Leistungsbeschreibung aufgeführten Leistungen vorhalten,
Positionsmenge = Produkt aus '1' (Vorhaltemenge)

mal '4' (Vorhaltedauer)
Menge: 4,000 StWo
Leistungsbereichkatalog: 000
DIN 276-1 2008-12: 391
Kostengruppe DIN 276 2018-12: 391

#### Unterabschnitt 00.01 Werkplanung Stahlbauhalle

**00.01.0001 Montageplan Konstr-zeichng**
STLB-Bau 2023-10 020
Montage-, Verlegeplan, Detail-, Konstruktionszeichnung erstellen, Montageunterlagen, als Papierzeichnung/Plotterausdruck, Datenträger/Schnittstelle für CAD, 3-fach.
Menge: 1,000 St
Leistungsbereichkatalog: 020
DIN 276-1 2008-12: 731
Kostengruppe DIN 276 2018-12: 731

**00.01.0002 Stat Berechng**
STLB-Bau 2023-10 020
Statische Berechnung liefern.
Menge: 1,000 St
Leistungsbereichkatalog: 020
DIN 276-1 2008-12: 731
Kostengruppe DIN 276 2018-12: 731

#### Unterabschnitt 00.02 Dachbekleidung

**00.02.0001 Lieferung und Montage der Dachkonstruktion-/Eindeckung**
*** Pauschalposition
-Lieferung und Montage von Dach-Sandwichelementen mit
PU/PIR-Kern, Dicke 120 mm, U-Wert = 0,18 W/m²K,
sichtseitig RAL 7016 oben, weiß unten – 110 m²
-Ausbildung der Anschlussdetails an Ortgang, Traufe und
First inkl. Kantteile, Dichtbänder, Kalotten und
Befestigungsmaterial
-Lieferung und Montage von Randabdeckungen, Tropfkanten
und Dachabschlüssen aus verzinktem, farbbeschichtetem
Blech gemäß Detailplanung druch den AN
-Lieferung und Montage einer hinteren Dachrinne mit Fallrohr RAL 7016 beschichtet, inkl. Haltern, Ablaufstutzen und Einlaufblechen – 13 lfm.
Im Einheitspreis sind sämtliche für die vollständige und
funktionsgerechte Ausführung erforderlichen Leistungen,
Materialien, Nebenarbeiten und Hilfsmittel enthalten.
Menge: 1,000 Psch

**00.02.0002 Zulage zu Vorposition 00.02.0001 für die Zulassung einer PV-Anlage**
*** Pauschalposition
Zulage zu Vorposition 00.02.0001 für die Zulassung der Sandwichelemente einer PV-Anlage
Menge: 1,000 Psch

#### Unterabschnitt 00.03 Wandbekleidung

**00.03.0001 Lieferung und Montage einer hinteren Hallenwandverkleidung**
*** Pauschalposition
Lieferung und Montage einer hinteren Hallenwandverkleidung aus Trapezblech (RAL 7016, verzinkt, beschichtet), inkl. Unterkonstruktion, Befestigungsmittel, Abdichtung und Randabschlüsse – 58 m². Im Einheitspreis sind sämtliche für die vollständige und funktionsgerechte Ausführung erforderlichen Leistungen, Materialien, Nebenarbeiten und Hilfsmittel enthalten
Menge: 1,000 Psch

#### Unterabschnitt 00.04 Seilsicherungssystem und PSA

**00.04.0001 Anschlagkonstruktion Anseilsicherung H bis 24cm Stahl verz Seil Stahl niro L 150 m AnzKurvenelemente 4 St AnzSeilzwischenhalter 18 St**
*** Pauschalposition
Anschlagkonstruktion für Anseilsicherung, als Stütze, DIN EN 795, Höhe über Befestigungsfläche bis 24 cm, Typ A und C, für Einzelanschlagpunkt und horizontale Seilsicherungssysteme, aus feuerverzinktem Stahl DIN EN ISO 1461, mit Seil, aus nichtrostendem Stahl,
Länge 13 m, Stützen einschl. Seilgleitern und Federspannelementen, mit Seilzwischenhaltern, überfahrbar, für Flachdach, max. zur Verfügung stehende Dachfläche 108,00 m2, Dachneigung bis 5 Grad, zur Befestigung in Stahltrapezprofil
Menge: 1,000 Psch

#### Unterabschnitt 00.05 Stundenlohanrbeiten

**00.05.0001 Facharbeiter/-in sämtliche Kosten/Zuschläge**
STLB-Bau 2023-10 091
Stundenlohnarbeiten durch Facharbeiter/-in
der Verrechnungssatz für die jeweilige Arbeitskraft umfasst sämtliche Aufwendungen wie Lohn- und Gehaltskosten, Lohn- und Gehaltsnebenkosten, Zuschläge, lohngebundene und lohnabhängige Kosten, sonstige Sozialkosten, Gemeinkosten, Wagnis und Gewinn.
Menge: 8,000 h
Leistungsbereichkatalog: 091
DIN 276-1 2008-12: 399
Kostengruppe DIN 276 2018-12: 399

**00.05.0002 Helfer/-in sämtliche Kosten/Zuschläge**
STLB-Bau 2023-10 091
Stundenlohnarbeiten durch Helfer/-in
der Verrechnungssatz für die jeweilige Arbeitskraft umfasst sämtliche Aufwendungen wie Lohn- und Gehaltskosten, Lohn- und Gehaltsnebenkosten, Zuschläge, lohngebundene und lohnabhängige Kosten, sonstige Sozialkosten, Gemeinkosten, Wagnis und Gewinn.
Menge: 8,000 h
Leistungsbereichkatalog: 091
DIN 276-1 2008-12: 399
Kostengruppe DIN 276 2018-12: 399

**00.05.0003 Abbruchhammer**
STLB-Bau 2023-10 091
Abbruchhammer, einsetzen,
der Verrechnungssatz für die jeweilige Arbeitskraft umfasst sämtliche Aufwendungen wie Lohn- und Gehaltskosten, Lohn- und Gehaltsnebenkosten, Zuschläge, lohngebundene und lohnabhängige Kosten, sonstige Sozialkosten, Gemeinkosten, Wagnis und Gewinn,
der Verrechnungssatz für das Gerät umfasst sämtliche Aufwendungen für den Betrieb, Gemeinkosten, Wagnis und Gewinn.
Menge: 8,000 h
Leistungsbereichkatalog: 091
DIN 276-1 2008-12: 399
Kostengruppe DIN 276 2018-12: 399

**00.05.0004 Hubsteiger Fahrer/-in H bis 10m**
STLB-Bau 2023-10 091
Hubsteiger, mit Fahrer/-in, einsetzen,
der Verrechnungssatz für die jeweilige Arbeitskraft umfasst sämtliche Aufwendungen wie Lohn- und Gehaltskosten, Lohn- und Gehaltsnebenkosten, Zuschläge, lohngebundene und lohnabhängige Kosten, sonstige Sozialkosten, Gemeinkosten, Wagnis und Gewinn,
der Verrechnungssatz für das Gerät umfasst sämtliche Aufwendungen für den Betrieb, Gemeinkosten, Wagnis und Gewinn, Arbeitshöhe bis 10 m.
Menge: 8,000 h
Leistungsbereichkatalog: 091
DIN 276-1 2008-12: 399
Kostengruppe DIN 276 2018-12: 399
